# Fliesen-Modernisierungsarbeiten
Angebotsaufforderung (GAEB 90, DA83)
Währung: EUR

## Fliesen-Modernisierungsarbeiten
Datum: 02.04.25

*Hinweis*
A)  ALLGEMEINE VORBEMERKUNGEN
für Modernisierungen in leerstehenden Wohnungen- auf
der Grundlage von
"Schrumpf Einheitspreisabkommen(S-EPA)
=======================================================
==========

A1) Allgemeines:

In den Positionen dieses Leistungsverzeichnisses sind
Arbeiten im Zuge von Einzelmodernisierungen in
Leerwohnungen beschrieben.

Dem Einheitspreisabkommen liegen die aktuellen
"Zusätzliche Vertragsbedingungen für die Ausführung von
Bauleistungen (Z-VOB/B)" der Covivio Immobilien GmbH,
zugrunde. Für sich auf dieses S-EPA beziehende
Einzelaufträge (Leistungsabrufe) gelten die
Vertragsbedingungen in jedem Einzelfall als vereinbart.
Sofern zukünftig als Ersatz für die aktuell gültigen
Z-VOB/B Stand mit dem Auftragnehmer (AN) neue Z-VOB/B
vereinbart werden, gelten für nach Gültigkeitsbeginn
die neuen Z-VOB/B beauftragte Leistungen ausschließlich
die neuen Z-VOB/B.

Für nach diesem "Schrumpf-Einheitspreisabkommen"
ausgeführte Leistungen gelten, ergänzend zur den
jeweiligen Leistungsbeschreibungen der einzelnen
Positionen, bei evtl. Widersprüchen in nachfolgend
genannter Reihenfolge, folgende Bedingungen:

1. diese ""Allgemeine Vorbemerkungen für
Schrumpf-Einheitspreisabkommen"" (A)
2. die sich anschließenden ""Allgemeine technische
Vorbemerkungen"" (B)
3. die sich anschließenden ""Besondere technische
Vorbemerkungen"" (für dieses Gewerk) (C)
4. die ""Zusätzliche Vertragsbedingungen für die
Ausführung von Bauleistungen Z-VOB/B""
5. Baustellenordnung der Immeo=Wohnen in der jeweils
gültigen Fassung

Mit Unterzeichnung des S-EPA erklärt der AN, dass von
ihm sämtliche gesetzlichen, behördlichen und
berufgenossenschaftlichen Auflagen erfüllt werden, die
zur Ausführung der im S-EPA beschriebenen Leistungen
erforderlich sind.

Es dürfen nur solche Materialien verwendet werden, über
die der Auftragsnehmer das uneingeschränkte
Eigentumsrecht besitzt und die vollkommen frei von
Rechten Dritter sind.

Für die Ausführung der Arbeiten ist Fachpersonal in
ausreichender Zahl einzusetzen.
Hierbei ist darauf zu achten, dass für die Ausführung
sämtlicher Arbeiten unsere Baustellenordnung in der
jeweils gültigen Fassung zu beachten ist, die dem
ausführenden Fachpersonal in geeigneter Form zur
Kenntnis zu geben ist.

A2) Kundendienst:

Die  Arbeiten werden in bewohnten Häusern ausgeführt.
Modernisierungsmaßnahmen in bewohnten Häusern verlangen
vom Auftragsnehmer eine hohe Sensibilität. Mit
Rücksicht auf die berechtigten Bedürfnisse unserer
Mieter sind daher Lärm- und schmutzintensive Arbeiten
auf ein Mindestmaß zu reduzieren.

Der Auftraggeber (AG) erwartet vom AN darüber hinaus
tatkräftige Unterstützung bei den Bemühungen,
berechtigten Mieterwünschen zu entsprechen. Dazu
gehören insbesondere folgende Verpflichtungen:

1) Alle Handwerker/Mitarbeiter des AN haben die
Verpflichtung, unseren Kunden (Mietern) höflich und
hilfsbereit zu begegnen. Das Verhalten des AN ist
mitbestimmend für das Bild des Mieters/Kunden über
unsere Gesellschaft. Dementsprechend ist für den AN
neben der ordnungsgemäßen Durchführung seiner
Arbeiten die Kundenzufriedenheit besonderes Ziel seiner
Tätigkeit.

2)  Möbel und sonstiges Mietereigentum, Bodenflächen
und angrenzende Bauteile etc. im Bereich der
auszuführenden Arbeiten sind durch Folie,
evtl.Schaltafeln oder Ähnliches zu schützen. Die
Arbeitsstelle, aber insbesondere such verschmutzte
Gemeinschaftseinrichtungen, wie Treppenhäuser,
Kellerzugänge oder Außenanlagen, sind jeden Tag zu
reinigen und bei Beendigung der täglichen Arbeiten
im ordnungsgemäßen Zustand zu hinterlassen.

A3) Preise:

Die, für die Ausführung von Leistungen nach diesem
S-EPA, hier festgeschriebenen Preise gelten für
Arbeiten im Zuge von Einzelmodernisierungen in
Leerwohnungen. Preisbasis für die Modernisierung nach
diesem S-EPA ist 1 Wohneinheit. Der AG behält sich vor,
bei einer Paketvergabe über einen Nachlass zu
verhandeln.

In den Einheitspreisen sind sämtliche Kosten, wie
Lohn-, Material- und Nebenkosten enthalten,
insbesondere auch:

1)  Koordination / Terminabsprache(n) mit unseren
Technischen Objektmanager/innen, bzw. Bauleiter/innen
sowie unseren kfm. Objektbetreuer/innen bzw.
Kundenbetreuer/innen und ggf. auch mit unseren Mietern.

2) Sämtliche Fahrt- und Transportkosten,

3) Sämtliche tariflichen Zulagen wie z.B. Schmutz- und
Staubzulagen, Zulagen für ekelerregende
  Arbeiten etc.

4) Die Gestellung, Vorhaltung und spurlose Entfernung
aller erforderlichen Gerüste und  Absperrungen (ggf.
auch Warnschilder) bis zu einer Höhe der Arbeitsbühne
von 2 m; die Mitbenutzung der Gerüste ist allen mit
Reparaturarbeiten beschäftigten Firmen kostenlos zu
gestatten,

5)  Befestigungsmittel aller Art; Hilfsstoffe wie
Nägel, Bindedraht und Kleinmaterial sowie alle
  Baustoffe, die zur kompletten Erstellung der
Leistung erforderlich sind,

6)  Die Abdeckung von Einrichtungsgegenständen zum
Schutz vor Beschädigung und Verschmutzung

7)  Das, ggf. tägliche, Säubern der Arbeitsstelle

8)  Der Ausbau und Abtransport sowie die ordnungsgemäße
Entsorgung, einschließlich  Kippgebühren, sämtlichen
Bauschutts und aller alter, schadhafter Teile. Teile,
für die sich der AG eine generelle oder
einzelfallbezogene Prüfung vorbehalten hat, sind bis zu
diesem Zeitpunkt, längstens jedoch für die Dauer von 10
Wochen, vom AN vorzuhalten und dürfen erst danach
entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des S-EPA sind Nettopreise. Sie
gelten zuzüglich der zum jeweiligen
Leistungserbringungszeitpunkt gültigen Mehrwertsteuer.

A4) Abrechnung:

Eine evtl. vorhandene Position ""An-/Abfahrtpauschale""
darf grundsätzlich nur einmal pro Auftrag  berechnet
werden, auch wenn mehrere Anfahrten (auch an
verschiedenen Tagen) erforderlich sind. Sollten mehrere
Anfahrten aus Gründen erforderlich sein, die
ausschließlich der AG zu vertreten hat, sind diese
besonders zu begründen und als Z Position zu
kennzeichnen.
Soweit im Rahmen eines Auftrags zwei oder mehr
Positionen dieses S-EPA ausgeführt werden, die
gleichartige (identische) Teilleistungen überlappend
enthalten, darf lediglich eine dieser Positionen in
vollem Umfang abgerechnet werden. Die zweite bzw.
weitere Positionen sind dann mit einem anteiligen Preis
als Z-Position in Rechnung zu stellen

Maßgebend für die Abrechnung ist das nach
Fertigstellung der Arbeiten durch den AN zu nehmende
Aufmaß, sowie die Bestätigung es zuständigen
Kundenbetreuers/Bauleiters/Kfm. oder technischen
Objektmanager, dass die Leistungen durchgeführt wurden.

Das testierte Aufmaß bzw. die Bestätigung ist vom AN
mit der Schlussrechnung einzureichen. Ausgenommen
hiervon sind Vorgänge, die über unsere
Handwerkerkopplung (HWK) abgerechnet werden; in diesen
Fällen sind die Aufmaße/Bestätigungen vom AN, im Rahmen
der gesetzlichen Vorschriften, vorzuhalten und, auf
Verlangen des AG, jederzeit innerhalb von 7
Kalendertagen zur Prüfung einzureichen bzw. als
Dokumentenanhang in der HWK zu hinterlegen.
Der AG ist berechtigt, jederzeit ein gemeinsames Aufmaß
zu verlangen.

A5) Nachhaltigkeit

Als eines der führenden Wohnungsunternehmen sehen wir
uns mit unseren Partnern in der Verantwortung im Thema
Nachhaltigkeit: Es ist unsere Pflicht,
Wirtschaftlichkeit, Umweltverträglichkeit und
Lebensqualität miteinander in Einklang zu bringen. Dazu
gehört selbstverständlich auch, das Klima zu schützen,
Ressourcen effizient zu nutzen und den Menschen ein
angenehmes Lebensumfeld zu gestalten. Dazu möchten wir
beitragen  mit unserem Denken und Handeln, mit den
verwendeten Produkten und Lösungen.
Dabei geben wir innerhalb unserer EPAs dementsprechend
umweltverträgliche Produkte als Standard vor und
verweisen auf die sachgemäße Handhabung und Entsorgung
im Rahmen der von uns beauftragten Arbeiten.

A6) SONSTIGES

Die in diesen Bedingungen festgelegten Pflichten hat
der AN jedem Dritten aufzuerlegen, dessen er sich zur
Erfüllung dieser Pflichten bedient.
Die Einheitspreisabkommen dürfen weder ganz noch
teilweise in irgendeiner Form Dritten entgeltlich oder
unentgeltlich zugänglich gemacht werden.

*Hinweis*
B)  ALLGEMEINE TECHNISCHE VORBEMERKUNGEN FÜR
EINHEITSPREISABKOMMEN
=======================================================
============================

B1) ALLGEMEINES

Für Lieferung und Ausführung gelten neben dem
Leistungsverzeichnis:

1.  die neuesten DIN-Vorschriften, VDE- und
VDI-Richtlinien

2.  die Vorschriften der zuständigen Behörden (z.B.
Bauaufsicht, Gewerbeaufsicht, Brandverhütung, TÜV,
Berufsgenossenschaften und Versorgungsbetriebe,

3.  die Bestimmungen der Gerüstbauordnung

4.  die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber zu unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor, zu prüfen, ob der AN seinen
Pflichten nachgekommen ist. Hierzu kann der AG Einsicht
nehmen in die  vom AN nach öffentlich-rechtlichen
Vorschriften zu führenden  Nachweisbücher und in den
Genehmigungsbescheid der  angefahrenen
Abfallentsorgungsanlage, dessen Vorlage der  AN zu
bewirken hat.

Der AN hat zur Abdeckung aller - sowohl seiner als auch
die des AG sich aus der Abfallbeseitigung ergebenden
Haftungsrisiken unter Einschluss des Gewässerschäden-
Haftungsrisikos auf seine Kosten eine
Haftpflichtversicherung  in ausreichender Höhe für
Personen-, Sach- und  Vermögensschäden abzuschließen
und dem AG den Abschluss  auf Verlangen nachzuweisen.
Diese Regelung lässt die Haftung des AN unberührt.

B6) SCHADSTOFFE, insbesondere Asbest

Bekanntlich wurde bis in die 1980er Jahre hinein Asbest
als bevorzugter Baustoff bei Errichtung von Gebäuden
verwendet. Asbest war nicht nur als Baustoff in Beton
eingebunden. Er fand auch Verwendung bspw. in
speziellen Klebern für Fliesen oder anderen
Bodenbelägen oder in den zu verwendeten Bauteilen
selbst. Mit anderen Worten, Asbestfasern können
überall, insbesondere bei den älteren Gebäuden,
enthalten sein.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern

*Hinweis*
C) GEWERKESPEZIFISCHE VORBEMERKUNGEN
=======================================================
===============

in diesem EPA werden Arbeiten "im Bestand" im Rahmen
von Wohnraum- und Gewerbemodernisierungen beschrieben.
Deshalb ist zusätzlich zu den Punkten unter A3) für die
Kalkulation der Einzelpreise zu berücksichtigen, dass
die Untergründe und anschließende Bauteile von
verschiedener Bauart sein können. Die Grundrisse der zu
verfliesenden Bäder sind sehr vielfältig und es ist
damit zu rechnen, dass viele Einbauten, Vorsprünge,
Rohrkästen und ähnliches vorzufinden sind.

In der Regel wird in Leerwohnungen gearbeitet.

Bei Leistungen, die nach Fertigstellung nicht mehr
sichtbar bzw. prüfbar sind, ist durch den AN eine
Fotodokumentation den Abrechnungsunterlagen
unaufgefordert beizulegen. Ansonsten können die
Leistungen nicht vergütet werden. Dies gilt
insbesondere für die Zulagen bei den Vorarbeiten, wie
etwa dem Schließen tiefer Löcher, oder dem Einbau von
,Unterestrich".
Auch die Erstellung der Verbundabdichtungen ist
zwingend zu dokumentieren. Hier muss bei mehrlagigen
Produkten jede Schicht fotografiert werden!
Öffungen, Nischen und andere Unterbrechungen, wie
Fenster in der Verbundabdichtung sind auch an den
Wangen oder Flanken bis an die jeweiligen Einbauteile
abzudichten.

Die Positionen in diesem EPA für die Herstellung von
Untergründen für die Fliesenverlegung (Putz und
Estrich) sind hinsichtlich ihrer Ebenheit gemäß DIN
18202, Tabelle 3, Zeile 4, bzw. Zeile 7 (erhöhte
Anforderungen) auszuführen.

Nach Möglichkeit sind alte Plattierungen zu erhalten
und ist ,Fliese auf Fliese" zu arbeiten. Der
Auftragnehmer hat den Untergrund der Ansetz- oder
Verlegefläche daraufhin zu prüfen, ob er für die
Durchführung seiner Leistung geeignet ist. Für die
Haftfähigkeit der Fliesen auf dem Untergrund übernimmt
der Auftragnehmer die Gewährleistung.

Bei den verwendeten Werkstoffen gelten die
Herstellervorschriften in der jeweils zum Zeitpunkt des
Einbaus gültigen Fassung.

Kantenprofile sind mit Eckelelementen an allen
Verbindungen und mit Endkappen an allen Abschlüssen
auszustatten. Zuschneiden auf Gehrung ist nicht
zulässig. Das Liefern und Einsetzen der entsprechenden
Formteile ist Teil der jeweiligen Position und wird
nicht gesondert vergütet.

Gipsmörtel und Gipsspachtelmassen dürfen in unseren
Bädern und WCs nicht verbaut werden.

Vor Beginn der Arbeiten sind mit dem Auftraggeber die
Meterrisse und Höhenquoten zu kontrollieren und
abzustimmen. Die Höhe der Plattierung ist auf den
Meterriss zu beziehen.
Dauerelastische Fugen sind anzuordnen:
- an sämtlichen Anschlüssen
- in sämtlichen senkrechten Innenecken
- über Bauwerksfugen (an gleicher Stelle und in
gleicher Breite)
- über Stellen an denen sich die
Untergrundeigenschaften ändern
  (etwa Massivmauerwerk - Gipskarton)
- über Revisionsöffnungen in der Badewannenabmauerung
In allen Fällen ist die Fuge zunächst bis auf die
Verlegefläche auszukratzen und zu reinigen.

Die Flieseneinteilung ist mit dem Auftraggeber
abzustimmen.
Ein Hauptaugenmerk ist hierbei auf die Lage der
sanitären Einrichtungsgegenstände und Anschlüsse sowie
den Installationsblöcken zu richten. Nach Möglichkeit
ist die Einteilung auf Vorwandinstallationen
symmetrisch zu gestalten.
Ausgleichsstreifen von weniger einer halben
Fliesenbreite an den Innenecken (besonders bei
Hauptwänden) sind zu vermeiden.

Sollte vom Auftraggeber ein anderes Verlegemuster
gewünscht werden (etwa ,Halbstein- oder wilder"
Verband) so wird dies -mit Ausnahme der diagonalen
Verlegung- nicht zusätzlich vergütet.

Während der Arbeiten ist darauf zu achten, dass alle
Abflüsse bis zur Abnahme dauerhaft geschlossen werden.

An Rohrdurchführungen, Stützen, Entwässerungseinläufe,
Schalterdose, Konsolen und dergleichen ist sorgfältig
anzuarbeiten.

Putzprofile dürfen in Feuchträumen nur im Unterputz
verbleiben, wenn diese aus Edelstahl sind. Andernfalls
sind sie nach Fertigstellung des Putzes zu entfernen.

Bei Wand- und Bodendurchbrüchen ist auf den Brandschutz
zu achten. Offenstehende Durchführungen dürfen ohne
Rücksprache mit der Bauleitung nicht überbaut werden
(beispielsweise mit einer Abkastung oder einer
Badewannenabmauerung).
Das Ausmauern von Vorwandinstallationskästen ist nicht
erwünscht und wird nicht vergütet.

Stemmarbeiten sind mit scharfen Werkzeugen auszuführen,
um größere Zerstörungen des Mauerwerks zu vermeiden.
Die Standfähigkeit der Wände darf keinesfalls
beeinträchtigt werden. Wo möglich, sind zwingend
elektrische Bohrer oder Fräsen zu verwenden. Bei
Deckendurchbrüchen sind die Leitungen mit Schutzrohren
zu versehen.

Sollten im Rahmen der Arbeiten Gefahrstoffe, wie etwa
asbesthaltige Fliesenkleber oder Floor-Flex Platten
aufgefunden werden oder nur der Verdacht darauf
bestehen, ist vor Wiederaufnahme der Arbeiten umgehend
die Bauleitung zu verständigen.

### Bereich 01 Vorarbeiten

#### Abschnitt 01.01 vorbereitende Arbeiten

**01.01.0011 tragfähige Fliesenfläche reinigen**
*** Bedarfsposition ohne GB
Vorhandenen, tragfähigen Fliesenuntergrund von allen
Verunreinigungen, groben Verschmutzungen und
Anhaftungen
(wie Gips-, und Mörtelreste, Farben, Aufklebern,
etc...) befreien.
Menge: 1,000 qm

**01.01.0030 flüssige Abdichtung im Nassbereich (AIV - F)**
*** Bedarfsposition ohne GB
Boden- und Wandflächen mit flüssig zu verarbeitenden
Dichtstoffen nach Herstellerangaben abdichten.
Wassereinwirkungsklasse:
   - W0-I bis W1-I an Böden
   - W0-I bis W2-I an Wänden

Material: z.B. PCI Lastogum oder gleichwertig.

Diese Position wird nur vergütet, wenn der Rechnung
eine Photodokumentation der Leistung beigelegt wurde.
Bitte beachten: Beide Abdichtungslagen sind zu
dokumentieren.
In der Regel sind diese zweifarbig. Ist dies beim
Bieter eingesetzten Material nicht der Fall ist dies
mit der Bauleitung
zu besprechen.
(Bei Abrechungen mit der HWK ist diese bei den zur
Gutschrift gehörenden "Dokumenten" hochladen)
Menge: 1,000 qm

**01.01.0040 Bahnen - Abdichtung im Nassbereich (AIV - B)**
*** Bedarfsposition ohne GB
Boden- und Wandflächen mit bahnenförmigen
Dichtstoffen nach Herstellerangaben abdichten.
Wassereinwirkungsklasse: W0-I bis W2-I

Material: z.B. PCI Pecilastic W, oder gleichwertig

Diese Position wird nur vergütet, wenn der Rechnung
eine Photodokumentation der Leistung beigelegt wurde
(Bei Abrechungen mit der HWK ist diese bei den zur
Gutschrift gehörenden "Dokumenten" hochladen)
Menge: 1,000 qm

**01.01.0050 Abdichtung in Gewerbestätten (W3-I)**
*** Bedarfsposition ohne GB
Wand- und Bodenabdichtung herstellen
in Bereichen mit sehr hoher Wassereinwirkung,

z.B. gewerbliche Küchen, Wäschereien, Duschen in
Gewerbestätten.

Wassereinwirkungsklasse W3-I

Material: z.B. PCI Seccoral 2K Rapid

Diese Position wird nur vergütet, wenn der Rechnung
eine Photodokumentation der Leistung beigelegt wurde
(Bei Abrechungen mit der HWK ist diese bei den zur
Gutschrift gehörenden "Dokumenten" hochladen)
Menge: 1,000 qm

**01.01.0060 Dichtungsbänder**
*** Bedarfsposition ohne GB
Zulage zu Abdichtungspositionen
für die Lieferung und  das Einarbeiten von
Dichtungsbändern einschließlich aller
notwendigen Eck-, Form- und Zubehörteile
z.B. PCI Pecitape 120 oder gleichwertig.
Menge: 1,000 m

**01.01.0070 Wannenrand eindichten**
*** Bedarfsposition ohne GB
Zulage zu Abdichtungspositionen
Anbinden des vom Installateur gelieferten Wannenranddichtbandes an die Wandabdichtung.
Menge: 1,000 m

**01.01.0080 Dichtungsmanschetten 10 x 10**
*** Bedarfsposition ohne GB
Zulage zu Abdichtungspositionen
Rohrdurchführungen z.B. hinter Armaturen mit geeigneten
Manschetten abdichten
z.B. PCI Pecitape 10 x 10 oder gleichwertig.

Hinweis: Wenn die Manschetten vom Installateur gestellt
wurden, dard diese Position nur zu fünfzig Prozent
abgerechnet werden.
Menge: 1,000 St

**01.01.0090 Bodenablauf eindichten**
*** Bedarfsposition ohne GB
Bodenablauf nach Herstellerangaben einsetzen und
Ablaufflansch mit Dichtungsmanschette eindichten,
z.B. mit PCI Pecitape 42,5 x 42,5, oder gleichwertig
Menge: 1,000 St

**01.01.0100 Duschrinne, Duschgestell eindichten**
*** Bedarfsposition ohne GB
Duschrinne nach Herstellerangabe einsetzen und
Ablaufflansch mit Dichtungsbändern eindichten,
z.B. mit Pecilastic W oder gleichwertig (gemäß
Herstellerangabe)
Menge: 1,000 St

### Bereich 02 Fliesenverlegung

#### Abschnitt 02.01 Nebenarbeiten

**02.01.0005 Mehraufwand bei bewohnten Wohnungen**
*** Bedarfsposition ohne GB
Mehraufwand, wie Wartezeiten, Laufwege abdecken,
nachkleben der Staubschutzwände usw.,  bei Arbeiten in
bewohnten Wohnungen oder Gewerbestätten "im Betrieb"
Menge: 1,000 psch

**02.01.0010 Zulage: Badewanne**
*** Bedarfsposition ohne GB
Zulage zur Wandverfliesung:
Badewanne allseitig einfliesen
Menge: 1,000 St

**02.01.0020 Zulage: Duschtasse**
*** Bedarfsposition ohne GB
Zulage zur Wandverfliesung:
Brausetassen allseitig einfliesen
Menge: 1,000 St

**02.01.0025 Zulage: Fensterbank**
*** Bedarfsposition ohne GB
Zulage zur Wand-/Bodenverfliesung:
Fensterbank verfliesen
Menge: 1,000 St

**02.01.0027 Zulage: Rohrkasten**
*** Bedarfsposition ohne GB
Zulage zur Wand-/Bodenverfliesung:
Rohrkasten allseitig verfliesen
Abrechnung je zusammenhängendem (auch über Eck)
Rohrkasten
Menge: 1,000 St

**02.01.0030 Zulage: Gehrungsschnitte auf Gefälleestrich**
*** Bedarfsposition ohne GB
Zulage zur Bodenverfliesung für Gehrungen an
Fliesenkanten
auf Gefälleestrich, z.B. bei bodengleichen Duschen.
Abrechnung nur einmal pro Badezimmer
Menge: 1,000 St

**02.01.0041 Sockelfliesen verlegen**
*** Bedarfsposition ohne GB
Sockelfliesen aus dem Material der Bodenplattierung
verlegen
Fertig geliefert oder aus der Bodenfliese hergestellt,
Verschnitt wird nicht zusätzlich vergütet
Höhe ca. 7 cm
Menge: 1,000 m

**02.01.0050 Bodenfliesen diagonal verlegen**
*** Bedarfsposition ohne GB
Bodenfliesen diagonal verlegen, als Zulage
Menge: 1,000 qm

**02.01.0060 Schlüter Quadecprofile, Edelstahl**
*** Bedarfsposition ohne GB
Schlüter-QUADEC als Belagsabschluss- oder Eckprofil
liefern, zuschneiden und einbauen.
Einschließlich Lieferung und Einbau aller Formteile
(Innen- und
Außenecken, Endkappen)

Material: E =  Edelstahl
Menge: 1,000 m

**02.01.0070 Schlüter Quadecprofile, Alu farbig beschichtet**
*** Bedarfsposition ohne GB
Schlüter-QUADEC als Belagsabschluss- oder Eckprofil
liefern, zuschneiden und einbauen.
Einschließlich Lieferung und Einbau aller Formteile
(Innen- und
Außenecken, Endkappen)

Material: AC = Aluminium, farbig beschichtet
Farbe: nach Angabe der Bauleitung
Menge: 1,000 m

**02.01.0080 Schlüter Rondecprofile, Edelstahl**
*** Bedarfsposition ohne GB
Schlüter-RONDEC als Belagsabschluss- oder Eckprofil
liefern, zuschneiden und einbauen.
Einschließlich Lieferung und Einbau aller Formteile
(Innen- und
Außenecken, Endkappen)

Material: E =  Edelstahl
Menge: 1,000 m

**02.01.0090 Schlüter Rondecprofile, PVC**
*** Bedarfsposition ohne GB
Schlüter-RONDEC als Belagsabschluss-
oder Eckprofil liefern, zuschneiden und einbauen

Material: PRO =  PVC
Menge: 1,000 m

**02.01.0100 Schlüter Jollyprofile, PVC**
*** Bedarfsposition ohne GB
Schlüter Jollyprofile als Belagsabschluss-
oder Eckprofil liefern, zuschneiden und einbauen

Material:  P = PVC
Menge: 1,000 m

**02.01.0110 Schlüter-Schiene, Messing**
*** Bedarfsposition ohne GB
Schlüter-SCHIENE (oder gleichwertig) als
Belagsabschluss-
oder Kantenschutzprofil an Boden- oder Wandflächen
liefern,
zuschneiden und einbauen

Material: = Messing
Menge: 1,000 m

**02.01.0120 Schlüter-Schiene, Edelstahl**
*** Bedarfsposition ohne GB
Schlüter-SCHIENE (oder gleichwertig) als
Belagsabschluss-
oder Kantenschutzprofil an Boden- oder Wandflächen
liefern,
zuschneiden und einbauen

Material: = Edelstahl
Menge: 1,000 m

**02.01.0130 Gefällekeil**
*** Bedarfsposition ohne GB
Gefälleprofil für den Anschluß der Fliesenflächen bei
bodengleichen Duschen liefern, zuschneiden und
einbauen.
z.B. Blanke Aqua-Keil, oder gleichwertig
Menge: 1,000 m

**02.01.0140 Gefällekeil, U-Profil**
*** Bedarfsposition ohne GB
Gefälleprofil zur Aufnahme von Glastrennwänden
liefern, zuschneiden und einbauen.
z.B. Blanke Aqua-Keil Glas, oder gleichwertig
Menge: 1,000 m

**02.01.0150 Lochungen in Steingutfliesen**
*** Bedarfsposition ohne GB
Lochungen und Ausklinkungen
für Installationen und Einbauteile
in Steingutfliesen ausarbeiten
Menge: 1,000 St

**02.01.0160 Lochungen in Feinsteinzeugfliesen**
*** Bedarfsposition ohne GB
Lochungen und Ausklinkungen
für Installationen und Einbauteile
in Feinsteinzeugfliesen ausarbeiten
Menge: 1,000 St

**02.01.0170 Dehnungsfugen - Bad**
*** Bedarfsposition ohne GB
alle Dehnungsfugen ausspritzen im Badezimmer
bis 10 mm Breite, z.B. mit Ceresit C25 oder
gleichwertig
Menge: 1,000 psch

**02.01.0180 Dehnungsfugen - weiterer Raum**
*** Bedarfsposition ohne GB
alle Dehnungsfugen ausspritzen in weiteren Räumen,
wie Küche oder WC,
Abrechung je Raum
bis 10 mm Breite, z.B. mit Ceresit C25 oder
gleichwertig.

Kann nicht mit der folgenden Position "Dehnungsfugen -
Fliesenspiegel Küche" gleichzeitig abgerechnet werden.
Menge: 1,000 psch

**02.01.0190 Dehnungsfugen - Fliesenspiegel Küche**
*** Bedarfsposition ohne GB
alle Dehnungsfugen am Küchenfliesenspiegel ausspritzen
bis 10 mm Breite, z.B. mit Ceresit C25 oder
gleichwertig.

Kann nicht zusammen mit der Vorposition "Dehnungsfugen
- weiterer Raum" abgerechnet werden
Menge: 1,000 psch

**02.01.0200 Revisionsrahmen**
*** Bedarfsposition ohne GB
Revisionsrahmen passend zum Wandbelag
liefern und einarbeiten
Menge: 1,000 St

**02.01.0210 Fliesenmagnetverschlüsse**
*** Bedarfsposition ohne GB
Revisionsöffnung in der Badewannenabmauerung mittels
Fliesenmagnetverschlüsse herstellen;
Anschlussfuge mit Silikon im Farbton des Fugmörtels in
der Badewannenabmauerung ausführen
Menge: 1,000 St

#### Abschnitt 02.02 Verlegung

*Hinweis*
Sollte vom Auftraggeber ein anderes Verlegemuster
gewünscht werden
(etwa ,Halbstein- oder wilder" Verband) so wird dies
-mit Ausnahme
der diagonalen Verlegung- nicht zusätzlich vergütet und
ist in die
nachfolgenden Einheitspreise mit einzukalkulieren.

*Hinweis*
In den Positionen der Fliesenverlegung ist jeweils auch
die notwendige Grundierung enthalten.
Dies gilt sowohl für saugende, als auch für
nichtsaugende Untergründe, also auch alte, tragfähige
Fliesenbeläge

**02.02.0010 Wandflächen verfliesen (Mosaik)**
*** Bedarfsposition ohne GB
Steingut- oder Feinsteinzeugfliesen an Wandflächen (und
allen anderen senkrechten Flächen) im Dünnbettverfahren
verlegen und verfugen
einschließlich vorheriger Grundierung
Mosaik bis einschließlich 90 cm² Einzelfäche

(Die Lieferung der Fliesen wird gesondert vergütet)
Menge: 1,000 qm

**02.02.0020 Wandflächen verfliesen (Kleinformate)**
*** Bedarfsposition ohne GB
Steingut- oder Feinsteinzeugfliesen an Wandflächen (und
allen anderen senkrechten Flächen) im Dünnbettverfahren
verlegen und verfugen
einschließlich vorheriger Grundierung
Einzelfläche der Fliese: größer 90 cm² bis
einschließlich 300 cm²

(Die Lieferung der Fliesen wird gesondert vergütet)
Menge: 1,000 qm

**02.02.0030 Wandflächen verfliesen (Mittelformate)**
*** Bedarfsposition ohne GB
Steingut- oder Feinsteinzeugfliesen an Wandflächen (und
allen anderen senkrechten Flächen) im Dünnbettverfahren
verlegen und verfugen
einschließlich vorheriger Grundierung
Einzelfläche der Fliese: größer 300 cm² bis
einschließlich1250 cm²

(Die Lieferung der Fliesen wird gesondert vergütet)
Menge: 1,000 qm

**02.02.0040 Wandflächen verfliesen (Großformate)**
*** Bedarfsposition ohne GB
Steingut- oder Feinsteinzeugfliesen an Wandflächen (und
allen anderen senkrechten Flächen) im Dünnbettverfahren
verlegen und verfugen
einschließlich vorheriger Grundierung
Einzelfläche der Fliese: größer 1250 cm² bis
einschließlich 2500 cm²

(Die Lieferung der Fliesen wird gesondert vergütet)
Menge: 1,000 qm

**02.02.0050 Wandflächen verfliesen (Extragroße Formate)**
*** Bedarfsposition ohne GB
Steingut- oder Feinsteinzeugfliesen an Wandflächen (und
allen anderen senkrechten Flächen) im Dünnbettverfahren
verlegen und verfugen
einschließlich vorheriger Grundierung
Einzelfläche der Fliese: größer 2500 cm²

(Die Lieferung der Fliesen wird gesondert vergütet)
Menge: 1,000 qm

**02.02.0060 Bodenflächen verfliesen (Mosaik)**
*** Bedarfsposition ohne GB
Feinsteinzeugfliesen auf Bodenflächen (und allen
anderen waagerechten Flächen) im Dünnbettverfahren
verlegen und verfugen
einschließlich vorheriger Grundierung
Mosaik bis einschließlich 90 cm² Einzelfäche

(Die Lieferung der Fliesen wird gesondert vergütet)
Menge: 1,000 qm

**02.02.0070 Bodenflächen verfliesen (Kleinformate)**
*** Bedarfsposition ohne GB
Feinsteinzeugfliesen auf Bodenflächen (und allen
anderen waagerechten Flächen) im Dünnbettverfahren
verlegen und verfugen
einschließlich vorheriger Grundierung
Einzelfläche der Fliese: größer 90 cm² bis
einschließlich 300 cm²
(Die Lieferung der Fliesen wird gesondert vergütet)
Menge: 1,000 qm

**02.02.0080 Bodenflächen verfliesen (Mittelformate)**
*** Bedarfsposition ohne GB
Feinsteinzeugfliesen auf Bodenflächen (und allen
anderen waagerechten Flächen) im Dünnbettverfahren
verlegen und verfugen
einschließlich vorheriger Grundierung
Einzelfläche der Fliese: größer 300 cm² bis
einschließlich1250 cm²

(Die Lieferung der Fliesen wird gesondert vergütet)
Menge: 1,000 qm

**02.02.0090 Bodenflächen verfliesen (Großformate)**
*** Bedarfsposition ohne GB
Feinsteinzeugfliesen auf Bodenflächen (und allen
anderen waagerechten Flächen) im Dünnbettverfahren
verlegen und verfugen
einschließlich vorheriger Grundierung
Einzelfläche der Fliese: größer 1250 cm² bis
einschließlich 2500 cm²

(Die Lieferung der Fliesen wird gesondert vergütet)
Menge: 1,000 qm

**02.02.0100 Bodenflächen verfliesen (Extragroße Formate)**
*** Bedarfsposition ohne GB
Feinsteinzeugfliesen auf Bodenflächen (und allen
anderen waagerechten Flächen) im Dünnbettverfahren
verlegen und verfugen
einschließlich vorheriger Grundierung
Einzelfläche der Fliese: größer 2500 cm²

(Die Lieferung der Fliesen wird gesondert vergütet)
Menge: 1,000 qm

### Bereich 03 Lieferung Fliesen

*Hinweis*
Die Abrechnung der gelieferten Fliesen erfolgt nach
Aufmaß der verlegten Fläche
Verschnitt ist in die EPs einzukalkulieren und wird
nicht zusätzlich vergütet

#### Abschnitt 03.01 nach Wahl des Bieters

**03.01.0010 Steingutfliese Mittelformat**
*** Bedarfsposition ohne GB
Steingutfliese,
Maße: ca. 25 cm x 30 bis 35 cm
Farbe: nach Vorgabe der Bauleitung
Fabrikat nach Wahl des Bieters liefern

Diese Fliesen müssen zur Bemusterung der
jeweiligen Bauleitung vorgelegt werden. Einbau
nur nach schriftlicher Freigabe.
Menge: 1,000 qm

**03.01.0020 Steingutfliese 30 x 60**
*** Bedarfsposition ohne GB
Steingutfliese
Maße: ca. 30 cm x 60 cm
Farbe: nach Vorgabe der Bauleitung
Fabrikat nach Wahl des Bieters liefern

Diese Fliesen müssen zur Bemusterung der
jeweiligen Bauleitung vorgelegt werden. Einbau
nur nach schriftlicher Freigabe.
Menge: 1,000 qm

**03.01.0030 Feinsteinzeugfliese 30 x 30**
*** Bedarfsposition ohne GB
Feinsteinzeugfliese
Maße: ca. 30 cm x 30 cm
Farbe: nach Vorgabe der Bauleitung
Fabrikat nach Wahl des Bieters liefern

Diese Fliesen müssen zur Bemusterung der
jeweiligen Bauleitung vorgelegt werden. Einbau
nur nach schriftlicher Freigabe.
Menge: 1,000 qm

**03.01.0040 Feinsteinzeugfliese 30 x 60**
*** Bedarfsposition ohne GB
Feinsteinzeugfliese
Maße: ca. 30 cm x 60 cm
Farbe: nach Vorgabe der Bauleitung
Fabrikat nach Wahl des Bieters liefern

Diese Fliesen müssen zur Bemusterung der
jeweiligen Bauleitung vorgelegt werden. Einbau
nur nach schriftlicher Freigabe.
Menge: 1,000 qm

#### Abschnitt 03.05 Cadiz

**03.05.0010 Cadiz 5 x 10, Farbe sand**
*** Bedarfsposition ohne GB
Fliese V & B / Unit Four
Feinsteinzeugfliese Art. Nr. 2037 BU2M sand,
(N) 5 x 10, 1.Sortierung liefern
Menge: 1,000 qm

**03.05.0020 Cadiz 5 x 10, Farbe grey multicolor**
*** Bedarfsposition ohne GB
Fliese V & B / Unit Four
Feinsteinzeugfliese Art. Nr. 2037 BU7M grey multicolor,
(N) 5 x 10, 1.Sortierung liefern
Menge: 1,000 qm

**03.05.0030 Cadiz 5 x 10, Farbe ash grey**
*** Bedarfsposition ohne GB
Fliese V & B / Unit Four
Feinsteinzeugfliese Art. Nr. 2037 BU9M ash grey,
(N) 5 x 10, 1.Sortierung liefern
Menge: 1,000 qm

**03.05.0040 Cadiz 10 x 20, Farbe sand**
*** Bedarfsposition ohne GB
Fliese V & B / Unit Four
Feinsteinzeugfliese Art. Nr. 2496 BU2M sand,
(N) 10 x 20, 1.Sortierung liefern
Menge: 1,000 qm

**03.05.0050 Cadiz 10 x 20, Farbe grey multicolor**
*** Bedarfsposition ohne GB
Fliese V & B / Unit Four
Feinsteinzeugfliese Art. Nr. 2496 BU7M grey multicolor,
(N) 10 x 20, 1.Sortierung liefern
Menge: 1,000 qm

**03.05.0060 Cadiz 10 x 20, Farbe ash grey**
*** Bedarfsposition ohne GB
Fliese V & B / Unit Four
Feinsteinzeugfliese Art. Nr. 2496 BU9M ash grey,
(N) 10 x 20, 1.Sortierung liefern
Menge: 1,000 qm

**03.05.0070 Cadiz 30 x 60, Farbe sand**
*** Bedarfsposition ohne GB
Fliese V & B / Unit Four
Feinsteinzeugfliese Art. Nr. 2572 BU2M sand,
(N) 30 x 60, 1.Sortierung liefern
Menge: 1,000 qm

**03.05.0080 Cadiz 30 x 60, Farbe grey multicolor**
*** Bedarfsposition ohne GB
Fliese V & B / Unit Four
Feinsteinzeugfliese Art. Nr. 2572 BU7M grey multicolor,
(N) 30 x 60, 1.Sortierung liefern
Menge: 1,000 qm

**03.05.0090 Cadiz 30 x 60, Farbe ash grey**
*** Bedarfsposition ohne GB
Fliese V & B / Unit Four
Feinsteinzeugfliese Art. Nr. 2572 BU9M ash grey,
(N) 30 x 60, 1.Sortierung liefern
Menge: 1,000 qm

**03.05.0100 Cadiz 60 x 60, Farbe sand**
*** Bedarfsposition ohne GB
Fliese V & B / Unit Four
Feinsteinzeugfliese Art. Nr. 2570 BU2M sand,
(N) 60 x 60, 1.Sortierung liefern
Menge: 1,000 qm

**03.05.0110 Cadiz 60 x 60, Farbe grey multicolor**
*** Bedarfsposition ohne GB
Fliese V & B / Unit Four
Feinsteinzeugfliese Art. Nr. 2570 BU7M grey multicolor,
(N) 60 x 60, 1.Sortierung liefern
Menge: 1,000 qm

**03.05.0120 Cadiz 60 x 60, Farbe ash grey**
*** Bedarfsposition ohne GB
Fliese V & B / Unit Four
Feinsteinzeugfliese Art. Nr. 2570 BU9M ash grey,
(N) 60 x 60, 1.Sortierung liefern
Menge: 1,000 qm

**03.05.0130 Cadiz 80 x 80, Farbe sand**
*** Bedarfsposition ohne GB
Fliese V & B / Unit Four
Feinsteinzeugfliese Art. Nr. 2812 BU2M sand,
(N) 80 x 80, 1.Sortierung liefern
Menge: 1,000 qm

**03.05.0140 Cadiz 80 x 80, Farbe grey multicolor**
*** Bedarfsposition ohne GB
Fliese V & B / Unit Four
Feinsteinzeugfliese Art. Nr. 2812 BU7M grey multicolor,
(N) 80 x 80, 1.Sortierung liefern
Menge: 1,000 qm

**03.05.0150 Cadiz 80 x 80, Farbe ash grey**
*** Bedarfsposition ohne GB
Fliese V & B / Unit Four
Feinsteinzeugfliese Art. Nr. 2570 BU9M ash grey,
(N) 80 x 80, 1.Sortierung liefern
Menge: 1,000 qm

#### Abschnitt 03.06 Linnenbecker (nur Berlin)

**03.06.0010 McTile Caldero 30 x 60, weiß glänzend**
*** Bedarfsposition ohne GB
Fliese Mc Tile Caldero
Steingutfliese Art.Nr. MT 3060 701 L
rektifiziert, weiß glänzend
(N) 30 x 60 cm, 1.Sortierung liefern

diese Fliese nur in Berlin und
nur auf Anweisung der Bauleitung
Menge: 1,000 qm

**03.06.0020 McTile Caldero 30 x 60, weiß matt**
*** Bedarfsposition ohne GB
Fliese Mc Tile Caldero
Steingutfliese Art.Nr. MT 3060 711 L
rektifiziert, weiß matt
(N) 30 x 60 cm, 1.Sortierung liefern

diese Fliese nur in Berlin und
nur auf Anweisung der Bauleitung
Menge: 1,000 qm

**03.06.0030 Ceram Creativ Extra 30 x 60, ivory**
*** Bedarfsposition ohne GB
Fliese Ceram Creativ Extra
Feinsteinzeugfliese Art.Nr. 3060720
rektifiziert, ivory
(N) 30 x 60 cm, 1.Sortierung liefern

diese Fliese nur in Berlin und
nur auf Anweisung der Bauleitung
Menge: 1,000 qm

**03.06.0040 Ceram Creativ Extra 30 x 60, brown-grey**
*** Bedarfsposition ohne GB
Fliese Ceram Creativ Extra
Feinsteinzeugfliese Art.Nr. 3060721
rektifiziert, brown-grey
(N) 30 x 60 cm, 1.Sortierung liefern

diese Fliese nur in Berlin und
nur auf Anweisung der Bauleitung
Menge: 1,000 qm

**03.06.0050 Ceram Creativ Extra 30 x 60, light grey**
*** Bedarfsposition ohne GB
Fliese Ceram Creativ Extra
Feinsteinzeugfliese Art.Nr. 3060723
rektifiziert, light grey
(N) 30 x 60 cm, 1.Sortierung liefern

diese Fliese nur in Berlin und
nur auf Anweisung der Bauleitung
Menge: 1,000 qm

**03.06.0060 Ceram Creativ Extra 30 x 60, dark grey**
*** Bedarfsposition ohne GB
Fliese Ceram Creativ Extra
Feinsteinzeugfliese Art.Nr. 3060724
rektifiziert, dark grey
(N) 30 x 60 cm, 1.Sortierung liefern

diese Fliese nur in Berlin und
nur auf Anweisung der Bauleitung
Menge: 1,000 qm

#### Abschnitt 03.07 Kerateam Wandfliese, weiß

*Hinweis*
Die nachfolgenden Kerateam Wandfliesen sind unter
verschiedenen Handelsnamen erhältlich.

**03.07.0010 Kerateam Wandfliese 30 x 60, weiß glänzend**
Kerateam Wandfliese 30 x 60, weiß glänzend,
rektifiziert

Serie:  Snow White (Y-SNW 90A) bzw.
  Enz (Y30125101)
Menge: 1,000 qm

**03.07.0020 Kerateam Wandfliese 30 x 60, weiß matt**
Kerateam Wandfliese 30 x 60, weiß matt, rektifiziert

Serie:  Snow White (Y-SNW 91A) bzw.
  Enz (Y30130101)
Menge: 1,000 qm

#### Abschnitt 03.08 Nord Ceram UPHILL

**03.08.0010 Uphill, Mosaik 5 x 5 Farbe: hellgrau**
Nord Ceram Feinsteinzeugfliese
Uphill, Mosaik 5 x 5 Farbe: hellgrau
UPH 7100
Menge: 1,000

**03.08.0020 Uphill, Mosaik 30 x 60 Farbe: hellgrau**
Nord Ceram Feinsteinzeugfliese
Uphill, Mosaik 30 x 60 Farbe: hellgrau
UPH 830A
Menge: 1,000

**03.08.0030 Uphill, Mosaik 60 x 60 Farbe: hellgrau**
Nord Ceram Feinsteinzeugfliese
Uphill, Mosaik 60 x 60 Farbe: hellgrau
UPH 230A
Menge: 1,000

**03.08.0040 Uphill, Mosaik 5 x 5 Farbe: grau**
Nord Ceram Feinsteinzeugfliese
Uphill, Mosaik 5 x 5 Farbe: grau
UPH 7110
Menge: 1,000

**03.08.0050 Uphill, Mosaik 30 x 60 Farbe: grau**
Nord Ceram Feinsteinzeugfliese
Uphill, Mosaik 30 x 60 Farbe: grau
UPH 831A
Menge: 0,000

**03.08.0060 Uphill, Mosaik 60 x 60 Farbe: grau**
Nord Ceram Feinsteinzeugfliese
Uphill, Mosaik 60 x 60 Farbe: grau
UPH 231A
Menge: 0,000

**03.08.0070 Uphill, Mosaik 5 x 5 Farbe: beige**
Nord Ceram Feinsteinzeugfliese
Uphill, Mosaik 5 x 5 Farbe: beige
UPH 7120
Menge: 1,000

**03.08.0080 Uphill, Mosaik 30 x 60 Farbe: beige**
Nord Ceram Feinsteinzeugfliese
Uphill, Mosaik 30 x 60 Farbe: grau
UPH 832A
Menge: 0,000

**03.08.0090 Uphill, Mosaik 60 x 60 Farbe: beige**
Nord Ceram Feinsteinzeugfliese
Uphill, Mosaik 60 x 60 Farbe: beige
UPH 232A
Menge: 0,000

**03.08.0091 Uphill, Mosaik 5 x 5 Farbe: kupfer**
Nord Ceram Feinsteinzeugfliese
Uphill, Mosaik 5 x 5 Farbe: kupfer
UPH 7130
Menge: 1,000

**03.08.0092 Uphill, Mosaik 30 x 60 Farbe: kupfer**
Nord Ceram Feinsteinzeugfliese
Uphill, Mosaik 30 x 60 Farbe: kupfer
UPH 833A
Menge: 0,000

**03.08.0093 Uphill, Mosaik 60 x 60 Farbe: kupfer**
Nord Ceram Feinsteinzeugfliese
Uphill, Mosaik 60 x 60 Farbe: kupfer
UPH 233A
Menge: 0,000

**03.08.0094 Uphill, Mosaik 5 x 5 Farbe: graphit**
Nord Ceram Feinsteinzeugfliese
Uphill, Mosaik 5 x 5 Farbe: graphit
UPH 7150
Menge: 1,000

**03.08.0095 Uphill, Mosaik 30 x 60 Farbe: graphit**
Nord Ceram Feinsteinzeugfliese
Uphill, Mosaik 30 x 60 Farbe: graphit
UPH 835A
Menge: 0,000

**03.08.0096 Uphill, Mosaik 60 x 60 Farbe: grau**
Nord Ceram Feinsteinzeugfliese
Uphill, Mosaik 60 x 60 Farbe: graphit
UPH 235A
Menge: 0,000

USt %: 19,00
